# Rahmenvertag Profilierung unbef. Wege
Leistungsbeschreibung (GAEB 90, DA81)
Währung: EUR
Auftraggeber: Stadtverwaltung Neuruppin Fontanestadt Neuruppin Karl- Liebk

## Rahmenvertag Profilierung unbef. Wege

*Hinweis*
Vorbemerkungen / Baubeschreibung

Die Fontanestadt Neuruppin beabsichtigt
Instandhaltungsmaßnahmen an unbefestigten Wegen im
Stadtgebiet der Fontanestadt sowie deren Ortsteilen als
Rahmenvertrag über eine Laufzeit über 4 Jahre
(27/04/2026
-26/04/2030) zu vergeben.

Zur Herstellung der Verkehrssicherheit hat sich die
Fontanestadt Neuruppin entschlossen einen Großteil der
unbefestigten Wege neu zu profilieren.
Dazu ist es notwendig das vorhandene Material zu lösen,
neu einzuarbeiten und zu profilieren aber auch
teilweise neues Material einzubringen und dieses zu
verdichten sowie Gefällesituationen zur ordnungsgemäßen
Niederschlagswasserabführung herzustellen.

Es ist vorgesehen, zwei Mal je Jahr im Stadtgebiet und
in den Ortsteilen (vorzugsweise in einem örtlich
begrenzten Bereich) Profilierungsarbeiten an
unbefestigten Straßen/Wegen und Banketten nach Maßgabe
der Fontanestadt Neuruppin durchzuführen. Insgesamt
steht ein jährliches Auftragsvolumen von 75.000,00 ?
zur Verfügung. Insgesamt sind ca. 20.000 m² bis 25.000
m² unbefestigte Wegefläche zu bearbeiten und ca. 200 m³
bis 300 m³ Material zusätzlich einzubringen.

Dabei sind folgende Leistungen erforderlich:

Baustelleneinrichtung
Baustelle einrichten und beräumen
Umsetzung von Einsatzstelle zu Einsatzstelle

Profilierung
Profilierung unbefestigter Straßen/Wege
Liefern Natursteinmaterial mit Zertifikat nach EBV
Natursteinmaterial einbauen, profilieren, verdichten

Bankette
Liefern Beton-RC und Natursteinmaterial mit Zertifikat
nach EBV
Beton-RC und Natursteinmaterial einbauen, profilieren,
verdichten
Bankette abschieben bzw. zur Seite pflügen und fräsen
sowie überschüssiges Material ggf. entsorgen

Bei den Arbeiten ist darauf zu achten, dass das
zukünftig anfallende Regenwasser ungehindert in den
Bankettbereichen ablaufen kann. Das Gefälle ist
entsprechend herzustellen.
Ggf. ist in den Wegen mit Einbauteilen wie
Schieberkappen und Schächten zu rechnen. Diese sind
gegen Beschädigung zu sichern und bei der Profilierung
der Wege zu berücksichtigen.

Nach Auftragsvergabe, beantragter Schachtscheine und
beantragter verkehrsrechtlicher Anordnung, erfolgt in
einem gemeinsamen Besichtigungstermin die genaue
Einweisung vor Ort. Die Maßnahme wird unter
Vollsperrung durchgeführt. Alle erforderlichen
Genehmigungen sind vom AN einzuholen.

Die Reihenfolge und die Abwicklung der Arbeiten bleibt
überwiegend dem AN überlassen. Sie ist aber mit dem AG
abzustimmen.

Bei der Kalkulation sind die in diesem Abschnitt
angegebenen Punkte unbedingt zu beachten. Kosten, die
aus Unkenntnis der Situation und Örtlichkeit bzw. durch
Nichtbeachtung der vom AG geforderten Leistungen und
Abläufe entstehen, gehen zu Lasten des AN und werden
vom AG nicht vergütet! Der AG weist auf die Möglichkeit
der Konsultation in der Ausschreibungsfrist hin!

Der AN hat den Baubeginn mit dem AG abzustimmen. Bei
Arbeiten im Verkehrsraum ist Warnkleidung zu tragen.

Folgende Vertragsbedingungen sind Bestandteil:
Nachweis zur Eignung gem. Paragraph 6 Abs. 3 VOB/A oder
PräqualifikationBTR RC-StB Ausgabe 2014-DIN 18299  ATV
Allgemeine Technische Vertragsbedingungen für
Bauleistungen  Allgemeine Regelungen für Bauleistungen
jeder Art
DIN 18300  ATV Allgemeine Technische
Vertragsbedingungen für Bauleistungen  Erdarbeiten
DIN 18315  ATV Allgemeine Technische
Vertragsbedingungen für Bauleistungen  Verkehrswegebau
- Oberschichten ohne Bindemittel
DIN 180299  ATV Allgemeine Technische
Vertragsbedingungen für Bauleistungen  Allgemeine
Regelungen für Bauleistungen jeder Art
DIN 18920  Vegetationstechnik im Landschaftsbau, Schutz
von Bäumen, Pflanzenabständen und Vegetationsflächen
bei Baumaßnahmen
R SBB  Richtlinien zum Schutz von Bäumen und
Vegetationbeständen bei Baumaßnahmen, Herausgeber: FGSV
Richtlinien zur Sicherung von Arbeitsstellen an Straßen
(RSA)
VOB Teil B und C
Zusätzliche Technische Vertragsbedingungen und
Richtlinien für Erdarbeiten im Straßenbau (ZTV E-StB)
Zusätzliche Technische Vertragsbedingungen und
Richtlinien für die Befestigung ländlicher Wege (ZTV
LW)
EBV
      -  Zusätzliche Technische Vertragsbedingungen
und Richtlinien für den Bau von  Schichten ohne
Bindemittel im Straßenbau (ZTV SoB-StB 20 Ausgabe 2020)

### 01 Baustelleneinrichtung

**01.0001 Baustelleneinrichtung**
Baustelleneinrichtung
Baustelle einrichten, vorhalten und räumen für
sämtliche im Leistungsverzeichnis beschriebenen
Leistungen. Beschaffung der nötigen Lagerflächen für
Maschinen, Geräte und Materialien, einschließlich
Vorhaltung und Beräumung. Der Auftraggeber stellt
keinen Baustellenlagerplatz zur Verfügung. Strom- und
Wasseranschluß beschaffen, soweit benötigt.
Koordinierung mit den zuständigen Medienträger,
Behörde, Verkehrsbetrieben und Auftragnehmern
angrenzender Gewerke.
Menge: 2,000 St

**01.0002 Verkehrssicherung**
Verkehrssicherung durchführen
Anlagen zur Verkehrssicherung und Umleitungsbeschilderung aufstellen, vorhalten, kontrollieren und
nach Bauende entfernen. Verkehrssicherung gemäß
Anordnung durch die zuständigen Behörden einschließlich
der Beantragung der verkehrsrechtlichen Genehmigung und
Ausgleich der anfallenden Gebühren.
Menge: 2,000 St

**01.0003 Umsetzung bis 2 km**
Umsetzung der für die Leistung erforderlichen Maschinen
und Geräte
mit einer Entfernung bis 2 km
Menge: 1,000 St

**01.0004 Umsetzung bis 5 km**
Umsetzung der für die Leistung erforderlichen Maschinen
und Geräte
mit einer Entfernung bis 5 km
Menge: 1,000 St

**01.0005 Umsetzung bis 7,5 km**
Umsetzung der für die Leistung erforderlichen Maschinen
und Geräte
mit einer Entfernung bis 7,5 km
Menge: 1,000 St

**01.0006 Umsetzung bis 10 km**
Umsetzung der für die Leistung erforderlichen Maschinen
und Geräte
mit einer Entfernung bis 10 km
Menge: 1,000 St

**01.0007 Umsetzung bis 15 km**
Umsetzung der für die Leistung erforderlichen Maschinen
und Geräte
mit einer Entfernung bis 15 km
Menge: 1,000 St

### 02 Profilierung

**02.0001 Material lösen/abtragen**
vorhandenes Wegematerial (z.b. Beton-RC,
Asphaltfräsgut, Schottertragschicht, Natursteinschotter
usw.) lösen/abtragen, aufnehmen, verladen,
abtransportieren und fachgerecht entsorgen, Nachweis
ist zu führen
Menge: 50,000 t

**02.0002 Profilierung mittels Aufreißer**
Profilierung unbefestigter Wege mittels Aufreißen,
Schieben und Walzen
Menge: 20000,000 m2

**02.0003 Profilierung mittels Fräsen**
Profilierung unbefestigter Wege mittels Fräsen,
profilieren und Walzen
Menge: 7000,000 m2

**02.0004 Materiallieferung Naturstein-STS 0/32**
Liefern Naturstein-STS 0/32  mit Zertifikat nach EBV BM
- 0
Menge: 200,000 t

**02.0005 Materiallieferung Naturstein-STS 5/32**
Liefern Naturstein-STS 5/32  mit Zertifikat nach EBV BM
- 0
Menge: 200,000 t

**02.0006 Materialeinbau**
Naturstein-STS 0/32 der Pos. 2.4 oder 2.5 einbauen,
profilieren und verdichten
Menge: 300,000 t

**02.0007 Materialeinbau per Hand**
Einbau von Material der Pos. 2.4 oder 2.5 per Hand,
profilieren und verdichten - Einbau um Einbauelemente
oder einzelner Vertiefungen
Menge: 50,000 m2

### 03 Bankett fräsen / abschälen

**03.0001 Materiallieferung Beton-RC 0/32**
Liefern Beton-RC  mit Zertifikat nach EBV  RC - 1
Menge: 30,000 t

**03.0002 Materiallieferung Naturstein-STS 0/32**
Liefern Naturstein-STS 0/32  mit Zertifikat EBV BM - 0
Menge: 10,000 t

**03.0003 Materialeinbau**
Beton-RC der Pos. 3.1 oder 3.2 einbauen, verdichten und
profilieren
Menge: 40,000 t

**03.0004 Bankett abschieben/abschälen**
Bankette (Rasen, Grasnarbe, Rasenschotter, Erdstoff
usw.) abschieben
Menge: 1000,000 m2

**03.0005 Entsorgung Schälgut**
Schälgut aufnehmen, verladen, abfahren und fachgerecht
entsorgen. Entsorgungsnachweis ist zu führen
Menge: 40,000 t

**03.0006 Bankett fräsen**
Bankette (Rasen, Grasnarbe, Rasenschotter, Erdstoff
usw.) fräsen
Menge: 1500,000 m2

**03.0007 Entsorgung Fräsgut**
Fräsgut aufnehmen, verladen, abfahren und fachgerecht
entsorgen. Entsorgungsnachweis ist zu führen
Menge: 40,000 t

### 04 Einbauelemente

**04.0001 Einbauten sichern**
Einbauten wie Schieberkappen, Hydranten und Schächten
sichern
Menge: 70,000 St

**04.0002 Einbauten höhenmäßig angleichen**
Einbauten wie Schieberkappen, Hydranten, Schächten
höhenmäßig angleichen
Menge: 50,000 St

**04.0003 Vorhandene Umpflasterung**
Vorhandene Umpflasterung von Einbauteilen fachgerecht
entsorgen. Einbauteil an neue Fahrbahnhöheanpassen.
Umpflasterung fach - und höhengerecht
wiederherstellen..
Menge: 10,000 St

**04.0004 Schieberkappen höhersetzen**
Schieberkappe ausbauen, seitlich lagern.
Schiebergestänge in KG- Rohr DN 100 einpassen. KG- Rohr
mit Beton gegen Verschieben sichern. Schieberkappe
höhengerecht einbauen. Schotter höhengleich einbauen
und verdichten.
Menge: 10,000 St

**04.0005 SW- Schachtdeckel an neue Höhe anpassen**
Schachtdeckel D400 ausbauen und seitlich lagern.
Schachtring 4 - 10 cm liefern und fachgerecht einbauen.
Schachtdeckel höhengerecht einbauen. Schotter
höhengleich einbauen und verdichten.
Menge: 10,000 St

USt %: 19,00
